# Angebotsaufforderung (GAEB DA XML 3.2, DA83)
Währung: EUR
Erstellt mit: GXML Toolbox V3.3 R20230829, iTWO_64 V24.0.454, 19.05.2025

## 240 Fliesenarbeiten
Datum: 19.05.2025

*Hinweis: BAUVORHABEN*
BAUVORHABEN

Essen, Leimgardtsfeld 40 und 42
Wichtiger Hinweis zum Ausführungszeitraum!!!

Beginn:  Anfang September 2025
Fertigstellung: gem. noch folgendem Bauzeitenplan

2 Häuser in 1 Block
4-geschossig (EG,1.OG,2.OG, DG mit Wohnung und Speicher)
1-Spänner
7 Mieteinheiten

Die Arbeiten finden in einem Bauabschnitt statt.

Durchzuführende Arbeiten gesamt:

- Gerüstbau
- Wärmedämmfassade
- Balkonsanierung
- Fliesen- und Estricharbeiten Balkone
- Absturzsicherung Balkonbrüstung
- Satteldach mit Aufsparrendämmung, Gauben,Rinnen, Fallrohre, Brüstungsabdeckungen
- Fenstererneuerung
- Erneuerung WE-Türen im Treppenhaus
- Erneuerung der Haustüren
- Erneuerung Kellerhoftüren
- Einbau T30-Türen in Keller und Dachgeschoss
- Elektroarbeiten
- Einbau Videosprechanlage
- Maurerarbeiten Treppenhaus und Kellerfenster
- Kellerdeckendämmung
- Treppenhausanstrich inkl. Keller
- Umgestaltung Außenanlage

Die Arbeiten diverser Gewerke werden entsprechend vor oder nach der Gerüststellung durchgeführt

Zusätzliche Technische Vorschriften  (ZTV)
==================================

1. Algemeines

Für Angebot, Lieferung, Ausführung und Abrechnung
gelten neben dem Leistungs- verzeichnis:
die neusten DIN-Normen, VDE- und VDI-Richtlinien
die Vorschriften der zuständigen Behörden (z.B.
Bauaufsicht, Gewerbeaufsicht, Brandverhütung,
TÜV),Bau-Berufsgenossenschaften und
Versorgungsbetriebe, die Bestimmungen der
Gerüstbauordnung

2. Ausführung

Die Arbeiten werden an bewohnten Häusern  ausgeführt,
das bedingt mehrere Teilabschnitte der Ausführung, z.B.
Fertigstellung hausweise.
Während der Ausführung hat der Auftragnehmer allen, an
der Sanierung tätigen Handwerkern genügend zeit für die
Fertigstellung anderer Arbeiten zu lassen.
Die Sicherung der Verkehrs-, Versorgungs- und
Entsorgungsanlagen im Bereich des Baugländes, sowie die
Durchführung der erforderlichen Maßnahmen der
verkehrspolizeilichen Sicherung übernimmt der
Auftragnehmer. Für Strassen- und
Bürgersteigabsperrungen sind die Genehmigungen vom
Auftragnehmer einzuholen.
Aufenthalts- und Lagerräume können vom AG nicht zur
Verfügung gestellt werden. Die Kosten hierfür sind in
die Einheitspreise des Angebotes einzurechnen.
Die Ausführung der Arbeiten erfolgt auf Gefahr des
Auftragnehmers. Während der Verarbeitung darf die
Temperatur der Luft, der zu verwendeten Materialien,
sowie des Untergrundes nicht unter + 5 ° C absinken.
Stehendes Wasser ist abzusaugen, der Untergrund ist
entsprechend zu trocknen. Eine gesonderte Vergütung
dieser Leistung findet nicht statt.
Baustoffe und Bauteile dürfen nicht in Treppen- häusern
und auf Verkehrsflächen gelagert werden.

3. In den Einheitspreisen sind enthalten:

die Schuttrabfuhr einschl. Kippgebühre in allen
Positionen
die rechtzeitige Benachrichtigung der Wohnungs- inhaber
über den beabsichtigten Beginn der Arbeiten
die Rückerstattung der Kosten für Wasser-und
Stromentnahme, falls vom Wohnungsinhaber gefordert.
die Verpflichtung des Aufragnehmers, andere
Gebäudeschäden, die bei Ausführung seiner Leistung
bekannt werden, unverzüglich  dem zuständigen Bauführer
bzw. Bestandsvserwalter zu melden
sämtliche Lieferungen und Leistungen, die zur
sachgemäßen Herstellung der Arbeiten erforderlich sind,
wie z.B. Fahrt- und Transportkosten, Stand- gebühren
und dergleichen
erforderliche Gerüste bis zu einer Höhe der Arbeitsbühne von 2,00 m über Flur und Schutzgerüste gemäß den
Unfallverhütungsvorschriften, soweit kein Arbeitsgerüst
bauseits gestellt wird, die Mitbenutzung der Gerüste
ist allen mit Reparatur- arbeiten beschäftigten Firmen
kostenlos zu gestatten.
Tägliches Säubern der Arbeitsstelle bei Arbeitsschluß
Bauschutt darf grundsätzlich nicht im Gebäude gelagert
werden.
das Schützen der Bodenflächen und angrenzenden Bauteile

Angaben zum Angebot
==================

Sachbearbeiter:
Bauleitung:  Herr Lindenberg Tel. 0208 - 97064 489
Gemeinsame Ortsbesichtigungen finden nicht statt.
Der Bieter hat sich selbst, vor Angebotsabgabe, an der
Baustelle hinreichend zu innformieren.
Bedenken  gegen die vorgesehene Ausführung sind vor
Angebotsabgabe geltend zu machen.

*Hinweis: A) ALLGEMEINE VORBEMERKUNGEN*
Katalog-Nr. Stamm_MLV_NB/3340/
A)  ALLGEMEINE VORBEMERKUNGEN
=================================================================

A1) ALLGEMEINES

Dem Leistungsverzeichnis liegen die "Zusätzliche Vertragsbedingungen für die Ausführung von Bauleistungen (Z-VOB/B)" der Covivio Immobilien GmbH zugrunde.

Für sich auf dieses Leistungsverzeichnis beziehende Beauftragungen gelten die Vertragsbedingungen in jedem Einzelfall als vereinbart. Sofern zukünftig als Ersatz für die aktuell gültigen Z-VOB/B mit dem Auftragnehmer neue Z-VOB/B vereinbart werden, gelten für nach Gültigkeitsbeginn die neuen Z-VOB/B beauftragte Leistungen ausschließlich die neuen Z-VOB/B.

Für nach diesem Leistungsverzeichnis ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber erwartet vom Auftragnehmer tatkräftige Unterstützung bei den Bemühungen, berechtigten Mieterwünschen zu entsprechen. Dazu gehören insbesondere folgende Verpflichtungen:

1)  Alle Handwerker/Mitarbeiter des Auftragnehmers haben die Verpflichtung, Kunden insbesondere Mietern höflich und hilfsbereit zu begegnen. In Gesprächen mit den Mietern ist das Bemühen von Covivio Immobilien GmbH um einen verbesserten Kundendienst herauszustellen.

2)  Die Mieter sind rechtzeitig vor Durchführung der Arbeiten zu verständigen, ggf. durch
  Aushang im Treppenhaus oder auch individuelle Terminvereinbarung mit dem einzelnen Mieter.

3)  Möbel und sonstiges Mietereigentum, Bodenflächen und angrenzende Bauteile etc. im Bereich
  der auszuführenden Arbeiten sind durch Folie, evtl. Schaltafeln oder Ähnliches zu schützen.

A3) PREISE

Soweit und sobald Überschreitungen absehbar sind, ist hierüber dem zuständigen Bauleiter ein schriftliches Angebot einzureichen und eine gesonderte Vereinbarung über die Einkaufsabteilung zu treffen.

In den Einheitspreisen sind sämtliche Kosten, wie Lohn-, Material- und Nebenkosten enthalten, insbesondere auch:

1)  Koordination / Terminabsprache(n) mit dem(den) Mieter(n) / Kundenbetreuer(n) / Bauleiter(n)

2)  sämtliche Fahrt- und Transportkosten,

3)  sämtliche tariflichen Zulagen wie z. B. Schmutz- und Staubzulagen, Zulagen für ekelerregende
  Arbeiten etc.,

4)  die Gestellung, Vorhaltung und spurlose Entfernung aller erforderlichen Gerüste und
  Absperrungen (ggf. auch Warnschilder) bis zu einer Höhe der Arbeitsbühne von 2 m; die
  Mitbenutzung der Gerüste ist allen mit Reparaturarbeiten beschäftigten Firmen kostenlos zu
  gestatten,

5)  Befestigungsmittel aller Art; Hilfsstoffe wie Nägel, Bindedraht und Kleinmaterial sowie alle
  Baustoffe, die zur kompletten Erstellung der Leistung erforderlich sind,

6)  die Abdeckung von Einrichtungsgegenständen zum Schutz vor Beschädigung und
  Verschmutzung,

7)  das, ggf. tägliche, Säubern der Arbeitsstelle,

8)  der Ausbau und Abtransport sowie die ordnungsgemäße Entsorgung, einschließlich
  Kippgebühren, sämtlichen Bauschutts und aller alter, schadhafter Teile. Teile, für die sich der
  Auftraggeber eine generelle oder einzelfallbezogene Prüfung vorbehalten hat, sind bis zu diesem
  Zeitpunkt, längstens jedoch für die Dauer von 10 Wochen, vom AN vorzuhalten und dürfen erst
  danach entsorgt werden.

9)  Alle weiteren Nebenleistungen, die zur Erfüllung der in den Leistungspositionen beschriebenen
  Hauptleistungen, unter Beachtung aller einschlägigen Vorschriften, erforderlich sind, aber nicht gesondert aufgeführt sind.

Erforderliche Leistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der Auftragnehmer jedem Dritten aufzuerlegen, dessen er sich zur Erfüllung dieser Pflichten bedient.
Das Leistungsverzeichnis darf weder ganz noch teilweise in irgendeiner Form Dritten entgeltlich oder unentgeltlich zugänglich gemacht werden.

*Hinweis: B) ALLGEMEINE TECHNISCHE VORBEMERKUNGEN*
Katalog-Nr. Stamm_MLV_NB/3340/
B)  ALLGEMEINE TECHNISCHE VORBEMERKUNGEN
======================================================================

B1) ALLGEMEINES

Für Lieferung und Ausführung gelten neben dem Leistungsverzeichnis:

1.  die neuesten DIN-Vorschriften (ausgenommen DIN 1961), VDE- und VDI-Richtlinien,

2.  die Vorschriften der zuständigen Behörden z. B. Bauaufsicht, Gewerbeaufsicht, Brandverhütung,
  TÜV, Berufsgenossenschaften und Versorgungsbetriebe,

3.  die Bestimmungen der Gerüstbauordnung,

4.  die Festlegungen des jeweiligen Werkstoffherstellers. Die Werkstoffe müssen den
  geforderten Bedingungen der Leistungsbeschreibung entsprechen.
B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor zu prüfen, ob der Auftragneher seinen Pflichten nachgekommen ist. Hierzu kann der Auftraggeber Einsicht nehmen in die vom Auftragneher nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung läßt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7 SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die bei ungesicherten Umgang im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

*Hinweis: ZTV Fliesen-Plattierungen*
Katalog-Nr. Stamm_MLV_NB/3271/
Zusätzliche Technische Vorbemerkungen
Fliesen- u. Plattierungsarbeiten

Folgende Vorschriften sind besonders zu beachten:

DIN 18156Keramische Bekleidungen im Dünnbettverfahren
DIN 18332Naturwerksteinarbeiten
DIN 18333Betonwerksteinarbeiten
DIN 18352Fliesen - u. Plattierungsarbeiten
DIN 18353Estricharbeiten
DIN 18500Betonwerkstein-  Güteprüfung/Überwachung
DIN 15840Abdichten vonAussenwandfugen im Hochbau
DIN  1102Holzwolle-Leichtbauplatten n.
  DIN 1101
DIN  1104Mehrschicht-Leichtbauplatten aus Schaumkunststoffen und Holzwolle
DIN  4117Abdichtung von Bauwerken gegen Bodenfeuchtigkeit
DIN  4122Abdichtung von Bauwerken gegen nicht drückendes Oberflächen- und Sickerwasser
DIN 18202Maßtoleranzen im Hochbau

Für die Ebenheits- und Maßtoleranzen sind die erhöhten Anforderungen gem. Tabelle 3 Zeile 4 vereinbart
Merkblätter:
Fachverband Deutsches Fliesengewerbe im ZDB

BVF Fachinformation Flächenheizung
Sammlung der BVF-Richtlinien, Herausgeber Bundesverband Flächenheizungen und Flächenkühlungen e.V.

BEB-Arbeits- und Hinweisblätter des Bundesverbandes Estrich und Belag e.V. IVD-Merkblätter
Industrieverband Dichtstoffe e.V. (IVD)

Allgemein

Es sind sämtliche Leistungen zu erfassen, die zur Erzielung der Funktionalität des Gesamtbauwerkes erforderlich sind, wie z.Bsp.:

- Restfeuchtmessung der Unterböden einschl. Dokumentation
-
- Sämtliche notwendigen Untergrundvorbehandlungen
-
- Ausführungsaufwendungen für rechtwinklige, schiefwinklige sowie gebogene Verläufe und Anschlüsse der Konstruktion
-
- Anlegen notwendiger Dehnfugen
-
- Einbau von Dichtmanschetten
-
- Imprägnierung u. Abdichtung der Wand- u. Bodenoberflächen
-
- Badewannen u. Duschtassenverkleidungen sowie Plattierungen
-
- Rohrkastenverkleidungen einschl. Plattierung
-
- Eindichten von Duschelementträgerplatten oder Duschtassen
-
- Ausbildung eines Gefälles zu allen vorh. Bodeneinläufen und Rinnen
-
- Schutzabdeckungen nach Verlegung der Beläge

- Anarbeiten an aufgehende Bauteile, Einbauteile und Durchdringungen, einschl. Schrägschnitte, Gehrungsschnitte, Radialschnitte, Anarbeiten an schiefwinklige und runde Wandflächen und Anarbeiten an Stützen usw.
-
- Lieferung und Einbau von Abstellwinkel / Materialtrennschiene aus Edelstahl
-
- Ausgleich von Ebenheitstoleranzen entsprechend den Anforderungen
-
- Ausgleich von Rohbautoleranzen
-
- Im Übergang zu anderen Bodenbelägen sind Trennschienen aus Edelstahl einzubauen
-
- Das Anfbringen von Sockelleisten passend zum Bodenbelag

- Herstellen von Löchern in Wand- und Bodenbelägen für Installationen usw.
-
- Das Belegen von Kleinflächen, Nischen u.ä.
-
- Ausführung von Sturz-, Leibungs- bzw. Brüstungsplatten im Tür- und Fensterbereich
-
- Anarbeiten an Fußbodeneinläufe, einschl. Gefälleschnitt der Bodenfliesen, Durchdringungen, Rinnen, Zargen usw.
-
- Elastische Verfugung mit elastischer Dichtungsmasse im Bereich

In der Leistung sind die üblichen Verlegearten (Kreuzfuge, Verband, Diagonalverlegung) enthalten.
Die Fugen sind so auszubilden, dass ein gleichmäßiges Fugenbild entsteht. Die Fugenteilung des Bodenbelages ist in der Sockelteilung fortzuführen.

Verlegung

Alle sichtbaren Kanten u. Fliesengehrungsstößen sind mit abgerundete V2A-Edelstahlprofilen (Würfelschienen) einschl. Außen- u. Innenecken auszubilden

Aus gestalterischen Gründen ist die Plattierung in verschiedenen Wandhöhen ausführen. Die vorgegebenen Plattierungshöhen werden jedoch nicht überschritten.

Flüssigdichtfolie

Weber Superflex D1"oder gleichw., zur Abdichtung von Estrich, Holz-, Span-, Hartfaser-, Gipsbau oder Gipskartonplatten gem.  Hersteller- u. Verarbeitungsvor- schriften auftragen, einschl. Voranstrich mit weber.prim 801 (Eurolan TG2) bzw. weber.tec 944 (Eurolan FK21).
Risse im Untergrund oder Stoßfugen zwischen Bauelementen sind mit Weber Rissbrücke Nr. 1 zu schließen.
Ausführung im Spritzwasserwandbereich von Duschen und Wannen, sowie auf den Estrichoberflächen der Bäder, einschl. flexibles Abdichtband "Weber Superflex 50/3 bzw. 100/5" u. sämtlicher Formteile und Manschetten für Wand- und Bodenecken, sowie Rohr- und Ablaufdurchdringungen.
Die Flüssigdichtfolie ist raumumlaufend ca. 10 cm an den Wänden hochzuführen.

Angebotenes Flüssigdichtfolienabdichtung
(vom AN auszufüllen)

Fabrikat:

Bezeichnung:

Fugenverschluss (Elastische Versiegelung)

Horizontale und vertikale Wand- und Bodenanschlüssen, sowie  Türbekleidungen u. Sanitärgegenstände herstellen. Im Einheitspreis ist die Untergrundeinigung  Fugenhinterfüllungen u. Haftgrundierung
Fugenbreite:  10 - 15 mm
Fugendichtmasse: Silikon gem DIN 18540,
Farbton:  Nach Angabe des AG

Angebotenes Flüssigdichtfolienabdichtung
(vom AN auszufüllen)

Fabrikat:

Bezeichnung:

### Bereich 1 Balkone Leimgardtsfeld 40 und 42

#### Abschnitt 1.1 Abbrucharbeiten

**1.1.10 Bodenbelag entfernen**
*** Bedarfsposition mit GB
Vorhandenen Bodenaufbau auf den Laubengängen
bis auf den Betonuntergrund entfernen, zum Container schaffen und fachgerecht entsorgen.
Menge: 49,000 m²

#### Abschnitt 1.2 Estricharbeiten

**1.2.10 Estrich neu aufbauen**
Untergrund säubern und Unebenheiten ausgleichen,

Zementestrich mitBewehrung aus verzinktem Baustahlgewebe 50x50x2 mm einbauen, verdichten und mit
Gefälle zum Bodenablauf hin, als Vorbereitung für die Fliesenarbeiten, neu belegen.

Der bauseits gestellte Bodenablauf ist im Zuge der Estricharbeiten einzubauen.

Konstruktionsmerkmaledes neuen Estrichs:
- Estrichdicke am Bodeneinlauf min.  4 cm
- Gefälle zum Bodeneinlauf mindestens  1,5 - 2 %
Menge: 48,000 m²

#### Abschnitt 1.3 Fliesen - Außenbereich

**1.3.10 Wandanschluss- und Bewegungsfugen**
Katalog-Nr. Stamm_MLV_NB/3271/ 1. 4. 30.
Abdichten der Ecken mit dem Abdichtband weber.tec 828 DB hochelastisches, gewebekaschiertes Synthese-Kautschuk-Abdichtband am Anschluss Boden/Wand und Wand/Wand sowie aller Bewegungsfugen. Das Abdichtband mit weber.xerm 844, 2-K verkleben und anschließend überstreichen.

Gewähltes Abdichtband: weber.tec 828 DB "..."

Verbrauch:

- weber.tec 828 DB "..." ca.1,05 m/m

- weber.xerm 844 ca. 200 bis 500 g/m eingearbeitetes Abdichtband
Menge: 73,000 m

**1.3.20 Abdichtungsarbeiten**
Katalog-Nr. Stamm_MLV_NB/3271/ 1. 4. 20.
Säubern des Untergrundes von Schmutz, Zementleim, alten Anstrichen und sonstigen haftungsmindernden Bestandteilen. Der Untergrund muss sauber, trocken, tragfähig, formstabil und frei von Zementleim, Schmutz, Staub, Öl, Fett und losen Teilen sein.

saugende Untergründe mit weber.prim 801, transparente Grundierung vorbehandeln.

 Verbrauch:

- weber.prim 801 ca. 150 bis 250 ml/m²

Ausgleichen der Unebenheiten der abzudichtenden Wandfläche mit weber.xerm 844, 2-K Dicht, Entkopplungs und Klebesystem mit Haftzugwerten ≥ 0,5 N/mm², geprüft nach Flexmörtelrichtlinie sowie nach DIN EN 12004, C 1 E / S2. Hierzu kann weber.xerm 844 im MV 2:1 mit einem ofengetrocknetem Quarzsand Korngröße 0,1-0,5 mm vermischt werden.

Verbrauch:

- weber.xerm 844 ca. 1,5 kg/m² und mm Schichtdicke

- weber.sys Hartquarzmaterial ca. 1,5 kg/m²
Menge: 48,000 m²

**1.3.30 Feinsteinzeugfliese 30 x 30 liefern**
Feinsteinzeugfliese 30 x 30
Feinsteinzeugfliese
Maße: ca. 30 cm x 30 cm
Farbe: nach Vorgabe der Bauleitung
Fabrikat nach Wahl des Bieters liefern
Diese Fliesen müssen zur Bemusterung der
jeweiligen Bauleitung vorgelegt werden. Einbau
nur nach schriftlicher Freigabe.

Rutschhemmungsklasse R11

Abgerechnet wird nach m² verlegter Fliese.
Im EP Einzukalkulieren sind Schnittfliesen an Wandabschlüssen, Einbauten und Belagsabschlüssen.
Menge: 48,000 m²

**1.3.40 Feinsteinzeugfliese 30 x 60 liefern**
*** Bedarfsposition ohne GB
Feinsteinzeugfliese 30 x 60
Feinsteinzeugfliese
Maße: ca. 30 cm x 60 cm
Farbe: nach Vorgabe der Bauleitung
Fabrikat nach Wahl des Bieters liefern
Diese Fliesen müssen zur Bemusterung der
jeweiligen Bauleitung vorgelegt werden. Einbau
nur nach schriftlicher Freigabe.

Rutschhemmungsklasse R11

Abgerechnet wird nach m² verlegter Fliese.
Im EP Einzukalkulieren sind Schnittfliesen an Wandabschlüssen, Einbauten und Belagsabschlüssen.
Menge: 1,000 m²

**1.3.50 Bodenfliesen im Dünnbett verlegen**
Bodenfliesen im Dünnbettverfahren mit Flexkleber im Außenbereich nach Hersteller- u. Verabeitungsvorschriften verlegen.

Buttering-Floating-Verfahren (bei erhöhten Anforderungen)
- nach DIN 18157 mit Hilfe einer kunststoffvergüteten hydraulischen Dünnbettmörtels
gemäß EN 12004 Klasse C2 auf vorhandenem Untergrund verlegen.

Die Fugenkammern sind sorgfältig auszukratzen.
Die Verfugung des Belages in der Fugenfarbe mit einem hydraulischen Fertigfugmörtel ist im Einheitspreis einzukalkulieren.

Im E.P. einzukalkulieren ist das Verfugen.analog der Fliesenfarbe (Ton in Ton), das Herstellen von Bewegungsfugen, Feldbegrenzungsfugen und elastischen .Anschlußfugen

Einbauort: Balkoe
Untergrund: Verbundzementestrich
Format:  ca. 30/30 oder 30/60 cm

Das Verlegen der Fliesen erfolgt im Fugenschnitt

Das Bodenfliesenmaterial wird gesondert vergütet u. ist hier nicht einzukalkulieren.
Menge: 48,000 m²

**1.3.60 Sockelfliese setzen**
Katalog-Nr. Stamm_MLV_NB/3271/ 1. 4. 10.
Sockelfliese, aus Bodenfliese geschnitten, wie vorbeschrieben setzen und verfugen.
Menge: 73,000 m

**1.3.70 Dehnungsfugen**
Dehnungsfuge
Alle Dehnungsfugen ausspritzen
bis 10 mm Breite, z.B. mit Ceresit C25 oder gleichwertig.
Menge: 73,000 lfdm

### Bereich 2 Stundenlohnarbeiten

#### Abschnitt 2.1 Stundenlohnarbeiten

**2.1.10 Facharbeiter**
*** Bedarfsposition ohne GB
Facharbeiter

Für unvorherzusehende Stundenlohnarb.
nach Angabe der Bauleitung z. Nachweis
für einen Facharbeiter
Menge: 1,000 Std

**2.1.20 Bauhelfer**
*** Bedarfsposition ohne GB
Menge: 1,000 Std
